# Condicionament acústic en paraments verticals, amb lamel·les de MDF. Sistema "DECUSTIK"

- Propietat de l'arxiu: CYPE INGENIEROS, S.A.
- Format: FIEBDC-3/2002
- Divisa: EUR
- Costos indirectes: 3.00 %
- IVA: 21.00 %

## N Aïllaments e impermeabilitzacions

### NT Condicionament acústic

#### NTP Paraments verticals

**NTP041** m² Condicionament acústic en paraments verticals, amb lamel·les de MDF. Sistema "DECUSTIK".
Condicionament acústic en paraments verticals, situat a una altura menor de 4 m, amb lamel·les de MDF, D+002 "DECUSTIK", amb recobriment de làmina de melamina de color a escollir, de 2430x128 mm i 16 mm de gruix, de superfície ranurada, amb la cara posterior amb perforacions circulars de 10 mm de diàmetre, amb una separació de 16 mm entre perforacions en un 7,73% de la superfície i recoberta amb un vel acústic, amb mecanitzat lateral recte D+. Col·locació en obra: amb fixacions mecàniques, sobre llates de MDF de 45x40x2400 mm. Inclús cargols per a la fixació de les llates a la superfície suport; clips d'acer inoxidable per a la fixació de les lamel·les de MDF a les llates d'empostissar de fusta en l'arrencada del revestiment; clips d'acer inoxidable per a la fixació de les lamel·les de MDF a les llates d'empostissar de fusta i cargols per a la fixació de les lamel·les de MDF a les llates.
Criteri de valoració econòmica: El preu no inclou l'aïllament a col·locar entre les llates d'empostissar.
Inclou: Neteja i preparació de la superfície suport. Col·locació de les lamel·les.
Criteri d'amidament de projecte: Nombre d'unitats previstes, segons documentació gràfica de Projecte.
Criteri de mesura d'obra: Es mesurarà el nombre d'unitats realment executades segons especificacions de Projecte.

| Codi | Ut | Descripció | Rendiment | Preu | Import |
|---|---|---|---|---|---|
| mt12pvc030e | m | Llistó de MDF, de 45x40x2400 mm, per a paret. (material) | 1.920 | 4.49 | 8.62 |
| mt07emr113dh | U | Cargol autoperforant per a fusta, de 5 mm de diàmetre i 80 mm de longitud, d'acer galvanitzat amb revestiment de crom. (material) | 4.000 | 0.14 | 0.56 |
| mt12dec010a | m² | Lamel·la de MDF, D+002 "DECUSTIK", amb recobriment de làmina de melamina de color a escollir, de 2430x128 mm i 16 mm de gruix, de superfície ranurada, amb la cara posterior amb perforacions circulars de 10 mm de diàmetre, amb una separació de 16 mm entre perforacions en un 7,73% de la superfície i recoberta amb un vel acústic, amb mecanitzat lateral recte D+, Euroclasse B-s2, d0 de reacció al foc segons UNE-EN 13501-1. (material) | 1.000 | 78.20 | 78.20 |
| mt12dec011d | U | Clip d'acer inoxidable "DECUSTIK", per a la fixació de les lamel·les de MDF a les llates d'empostissar de fusta en l'arrencada del revestiment. (material) | 1.000 | 0.44 | 0.44 |
| mt12dec011c | U | Clip d'acer inoxidable "DECUSTIK", per a la fixació de les lamel·les de MDF a les llates d'empostissar de fusta. (material) | 15.000 | 0.16 | 2.40 |
| mt13blw131 | U | Cargol per a subjecció d'elements de fusta. (material) | 16.000 | 0.11 | 1.76 |
| op00tal010 |  | Trepant. | 1.000 | 0.00 | 0.00 |
| op00ato010 |  | Tornavís. | 1.000 | 0.00 | 0.00 |
| mo054 | h | Oficial 1ª muntador d'aïllaments. (mà d'obra) | 0.393 | 29.34 | 11.53 |
| mo101 | h | Ajudant muntador d'aïllaments. (mà d'obra) | 0.066 | 25.28 | 1.67 |
| % | % | Costos directes complementaris | 2 % | 105.18 | 2.10 |
|  |  | Costos directes |  |  | 107.28 |
